# Deckensanierung Am Quambusch
Angebotsaufforderung (GAEB DA 2000 1.2, DA83)
Projekt: Q_2026_1
Währung: EUR
Erstellt mit: GAEB Toolbox V3.3 G90 R20230829, iTWO_64 V25.0.650, 20.07.2026

## Zusätzlicher Text
Besondere Vertragsbedingungen Straßenbau
(Anlage 3)

I. Allgemeines
Bei Beginn der Arbeiten hat der AN an gut sichtbarer Stelle ein Firmenschild mit der Angabe von Anschrift und Telefonnummer aufzustellen. Der AN hat über den gesamten Bauzeitraum dafür zu sorgen, dass ggf. ausfallende Maschinen sofort ersetzt werden können. Motorangetriebene Geräte sowie hydraulische Anlagen und Fahrzeuge sind im ordnungsgemäßen Zustand zu halten.

Für Baumaßnahmen mit Dauer über ein Jahr wird eine Lohngleitung vereinbart. Maßgebend für die Dauer der Baumaßnahme sind die in der Aufforderung zur Angebotsabgabe festgesetzten Fristen. Die Lohngleitung wird über das Angebot "Lohngleitklausel" geregelt, die dann Bestandteil der Vergabeunterlagen und vom Bieter auszufüllen und abzugeben ist. Das Angebot "Lohngleitklausel" und die dazugehörigen Vertragsbedingungen werden in diesem Fall Vertragsbestandteil.

An das Leistungsverzeichnis anliegend befindet sich eine Liste für Hersteller und Lieferwerke. Diese ist vom Bieter auszufüllen.

II. Leistungsverzeichnis
  Die erforderlichen Vermessungsarbeiten und die Zustandserfassung der neu hergestellten Flächen und Anlagen einschl. Aufmaßzeichnungen und Massenermittlung sind vom AN mit der Schlussrechnung beizubringen.

  Die Zustandserfassung der neu hergestellten, sichtbaren Flächen und Anlagen und die dafür erforderlichen Vermessungsarbeiten nebst Aufmaßzeichnungen und Massenermittlung werden durch ein von der Stadt Hagen beauftragtes Ingenieurbüro oder dem Amt für Geoinformation und Liegenschaftskataster im Zuge weiterer für die Stadt Hagen erforderlicher Vermessungsarbeiten durchgeführt.
  Da die Leistungen als Nebenleistungen durch den AN zu erbringen sind, ist dies bei der Kalkulation in Abzug zu bringen.

III. Ausführungsfristen
Im Zuge der Angebotsprüfung hat der Bieter nach Aufforderung einen Bauzeitenplan, der die vom AG dargestellten Rahmenbedingungen und Abhängigkeiten enthält, vorzulegen. Der Bauzeitenplan ist somit übergreifend über alle Lose zu erstellen.
Vertragsbestandteil wird jedoch nur der Fertigstellungstermin sowie die zwingend einzuhaltenden Abfolgen/Abhängigkeiten im Bauablauf, die aus der Leistungsbeschreibung hervorgehen.

IV. Nebenangebote
Nebenangebote über die Verwendung von Recyclingmaterial als ungebundene Tragschicht bei Verkehrsflächen der Belastungsklassen Bk100 und Bk32 gem. RStO 2012 sind nicht zulässig und werden nicht gewertet. Nebenangebote über eine andere Bauweise als die des ausgeschriebenen Oberbaus sind nicht zulässig und werden nicht gewertet.

V. Vertragsstrafen
Abweichend von den Zusätzlichen Vertragsbedingungen des Wirtschaftsbetriebes Hagen wird keine Vertragsstrafe festgelegt.

VI. Kampfmittelräumdienst
  Dem Wirtschaftsbetrieb Hagen liegen keine Auskünfte über das Vorkommen von Verdachtsmomenten im Baufeld vor. Jedoch kann ein Vorkommen von Kampfmitteln nicht ausdrücklich ausgeschlossen werden, so dass die Arbeiten mit der entsprechenden Vorsicht auszuführen sind. Werden während der Bauarbeiten im Baubereich Kampfmittel gefunden, so sind die Arbeiten an der Fundstelle sofort einzustellen, die Fundstelle abzusperren und die Bauüberwachung sofort zu benachrichtigen.

  Die Kampfmittelabfrage hat einen Verdachtsmoment im Baufeld bzw. in unmittelbarer Umgebung des Baufeldes ergeben. Dieser wird vor Beginn der Baumaßnahme seitens des Kampfmittelräumdienstes untersucht.
  Ein Vorkommen von Kampfmitteln kann jedoch auch danach nicht ausdrücklich ausgeschlossen werden, so dass die Arbeiten mit der entsprechenden Vorsicht auszuführen sind. Werden während der Bauarbeiten im Baubereich Kampfmittel gefunden, so sind die Arbeiten an der Fundstelle sofort einzustellen, die Fundstelle abzusperren und die Bauüberwachung sofort zu benachrichtigen.

  Die Kampfmittelabfrage hat einen Verdachtsmoment im Baufeld bzw. in unmittelbarer Umgebung des Baufeldes ergeben. Dieser wird im Zuge der Baumaßnahme seitens des Kampfmittelräumdienstes untersucht. Die dafür erforderlichen Tiefbauarbeiten sind jedoch vom AN auszuführen. Die entsprechenden Arbeiten sind im Leistungsverzeichnis enthalten.
  Ein Vorkommen von Kampfmitteln kann jedoch auch danach nicht ausdrücklich ausgeschlossen werden, so dass die Arbeiten mit der entsprechenden Vorsicht auszuführen sind. Werden während der Bauarbeiten im Baubereich Kampfmittel gefunden, so sind die Arbeiten an der Fundstelle sofort einzustellen, die Fundstelle abzusperren und die Bauüberwachung sofort zu benachrichtigen.

Es sind die Empfehlungen der technischen Verwaltungsvorschrift für die Kampfmittelbeseitigung, insbesondere Anlage 1 des „Merkblatt für Baugrundeingriffe auf Flächen mit Kampfmittelverdacht ohne konkrete Gefahr“ zu beachten.

VII. Denkmalschutz
Bei Bodeneingriffen können Bodendenkmäler (Kultur- und/oder naturgeschichtliche Bodenfunde, d.h. Mauern, alte Gräber, Einzelfunde, Veränderungen und Verfärbungen in der natürlichen Bodenbeschaffenheit, Höhlen, Spalten, aber auch Zeugnisse tierischen und/oder pflanzlichen Lebens aus erdgeschichtlicher Zeit) entdeckt werden. Die Entdeckung von Bodendenkmälern ist der Gemeinde als Untere Denkmalbehörde und/oder dem Westfälischen Museum für Archäologie /Amt für Bodendenkmalpflege, Außenstelle Olpe unverzüglich anzuzeigen und die Entdeckungsstätte mindestens drei Werktage in unverändertem Zustand zu erhalten (§15 und 16 Denkmalschutzgesetz NRW), falls diese nicht vorher von den Denkmalschutzbehörden freigegeben wird. Der Landschaftsverband Westfalen-Lippe ist berechtigt, das Bodendenkmal zu bergen, auszuwerten und für wissenschaftliche Erforschung bis zu sechs Monate in Besitz zu nehmen (&16 Abs. 4 DSchG NW).

VIII. Öffentliches Grün
Zur Wahrung der Belange des Naturschutzes und der Landschaftspflege sind Bäume, Strauchwerk und Hecken grundsätzlich zu schonen. Rodungen sind nur nach vorheriger Anordnung der zuständigen Bauleitung des WBH und nach gemeinsamem Aufmaß vorzunehmen.

IX. Abrechnung
Lieferscheine, die nicht im Original vorliegen und nicht in den Bautageberichten vermerkt sind, werden bei der Abrechnung nicht als Materialnachweis anerkannt.

Der Anspruch auf Schlusszahlung wird gem. § 16 Abs. 3 VOB/B auf 60 Kalendertage nach Zugang der Schlussrechnung festgesetzt.

X. Sonstiges
Zusätzlich werden die folgenden Regelwerke in der aktuellen Ausgabe als Vertragsbestandteil vereinbart:

BaustellV 1998  Verordnung über Sicherheit und Gesundheitsschutz auf Baustellen

RAP Stra 2015  Richtlinien für die Anerkennung von Prüfstellen für Baustoffe und Baustoffgemische im Straßenbau

RAS-LP 4  Richtlinien für die Anlage von Straßen, Teil: Landschaftspflege, Abschnitt 4: Schutz von Bäumen, Vegetationsbeständen und Tieren bei Baumaßnahmen

RASt 2006  Richtlinien für die Anlage von Stadtstraßen

RiLSA 2015  Richtlinien für Lichtsignalanlagen

RiStWag 2016  Richtlinien für bautechnische Maßnahmen an Straßen in Wasserschutzgebieten

RLS 2019  Richtlinien für den Lärmschutz an Straßen

RMS 1993/1980  Richtlinien für die Markierung von Straßen

RSA 2021  Richtlinien für die Sicherung von Arbeitsstätten an Straßen

RStO 2012  Richtlinien für die Standardisierung des Oberbaus von Verkehrsflächen

RuVa-StB 2001  Richtlinien für die umweltverträgliche Verwertung von Ausbaustoffen mit teer-/ pechtypischen Bestandteilen sowie für die Verwertung von Ausbauasphalt im Straßenbau

ZTV A-StB 2012  Zusätzlichen Technischen Vertragsbedingungen und Richtlinien für Aufgrabungen in Verkehrsflächen

ZTV Asphalt-StB 2007/2013  Zusätzlichen Technischen Vertragsbedingungen und Richtlinien für den Bau von Verkehrsflächenbefestigungen aus Asphalt

ZTV Baum-StB 2004  Zusätzlichen technischen Vertragsbedingungen und Richtlinien für Baumpflegearbeiten im Straßenbau

ZTV BEA-StB 2009/2013  Zusätzlichen Technischen Vertragsbedingungen und Richtlinien für die Bauliche Erhaltung von Verkehrsflächenbefestigungen - Asphaltbauweise

ZTV BEB-StB 2015  Zusätzlichen Technischen Vertragsbedingungen und Richtlinien für die bauliche Erhaltung von Verkehrsflächen - Betonbauweisen

ZTV Beton-StB 2007  Zusätzlichen Technischen Vertragsbedingungen und Richtlinien für den Bau von Fahrbahndecken aus Beton

ZTV E-StB 2009  Zusätzlichen Technischen Vertragsbedingungen und Richtlinien für Erdarbeiten im Straßenbau

ZTV Ew-StB 2014  Zusätzlichen Technischen Vertragsbedingungen und Richtlinien für den Bau von Entwässerungseinrichtungen im Straßenbau

ZTV Fug-Stb 2015  Zusätzlichen Technischen Vertragsbedingungen und Richtlinien für Fugen in Verkehrsflächen

ZTV ING 2022  Zusätzlichen Technischen Vertragsbedingungen und Richtlinien für Ingenieurbauten

ZTV La-StB 2018  Zusätzlichen Technischen Vertragsbedingungen und Richtlinien für Landschaftsbauarbeiten im Straßenbau

ZTV LW 2016  Zusätzlichen Technischen Vertragsbedingungen und Richtlinien für ländliche Wege

ZTV M 2013  Zusätzlichen Technischen Vertragsbedingungen und Richtlinien für Markierungen auf Straßen

ZTV Pflaster-StB 2020  Zusätzlichen Technischen Vertragsbedingungen und Richtlinien für den Bau von Pflasterdecken und Plattenbelägen

ZTV SA 1997/2001  Zusätzlichen Technischen Vertragsbedingungen und Richtlinien für Sicherungsarbeiten an Arbeitsstellen an Straßen

ZTV SoB-StB 2020  Zusätzlichen Technischen Vertragsbedingungen und Richtlinien für den Bau von Schichten ohne Bindemittel im Straßenbau

ZTV T-StB 1995/2002  Zusätzlichen Technischen Vertragsbedingungen und Richtlinien für Tragschichten im Straßenbau

XI. Homogenbereiche:  Regelungen der VOB C nach der VOB 2019
  Homogenbereich A:  Auffüllungen mit:
        - Körnung: 0/32
        - Materialklasse bis RC-2

  Homogenbereich B:  Auffüllungen mit:
        - Körnung: 0/56
        - Materialklasse bis RC-2

  Homogenbereich C:  Boden gem. ehem. Bodenklasse 3 -5, DIN 18300
        - Materialklasse bis BM-F3

## Zusätzlicher Text
Leistungsbeschreibung
(Anlage 4)

I. Allgemeines

Die Straßenunterhaltung beabsichtigt die Sanierung der Fahrbahndeckschicht in der Straße "Am Quambusch".  Die Baustrecke befindet sich in Hagen -Haspe zwischen der Kreuzung Am Quambusch / Am Quambusch und der Kreuzung Am Quambusch /  Louise-Märcker-Straße. Die Länge umfasst ca. 225m Haupttrasse sowie drei Mal 55m in den Anwohnerstichen, die Fahrbahnbreite beträgt im Schnitt 5,25m auf der Hauptrasse und 3m in den Stichstraßen.

Die Erkundung und Beschaffung von Lager- und Arbeitsplätzen, Zufahrtswegen, Wasser- und Stromanschlüssen sind Sache des AN.

II. Wesentliche Arbeiten

a) Straßenbauarbeiten
Infolge der Sanierung der Fahrbahn soll die bestehende Asphaltdeckschicht erneuert werden. Dazu soll der von der Sanierung betroffene Bereich mit einer Dicke von 4 cm gefräst und eine neue Asphaltdeckschicht aufgebracht werden. Die bestehende Gefällesituation soll beibehalten werden.
Die Wiederherstellung der dauerhaften Markierung übernimmt nach Abschluss der ausgeschriebenen Leistungen die Straßenunterhaltung des WBH.
Arbeiten an der Straßenentwässerung sind mit Ausnahme von ggf. erforderlichen Regulierungsarbeiten der Rinne an einzelnen Stellen sowie dem höhenmäßigen Anpassen der Straßenabläufe nicht vorgesehen. Rechts und links der Fahrbahn befindet sich eine überasphaltierte zweireihige Flussbahn. welche nach Absprache mit der ausführunden Bauleitung ersatzlose entfernt werden kann.

b) Kanalbauarbeiten
Im Zuge der Maßnahme sind für die Kanalunterhaltung vier Schachtabdeckungen durch selbstnivellierende Schachtabdeckungen zu ersetzen. Weitere Arbeiten an den Kanälen sind nicht vorgesehen.

c) Arbeiten der Versorgungsträger
Mit Ausnahme von Regulierungsarbeiten an Kabelschächten, Schiebern u.ä. sind keine Arbeiten der Versorgungsträger vorgesehen.

Der AN hat sich jedoch vor Beginn der Arbeiten bei sämtlichen Versorgungsträgern über die Lage der vorhandenen Leitungen zu erkundigen. Die Kosten dafür werden nicht gesondert vergütet.
Für alle entstandenen Beschädigungen oder Zerstörungen von vorhandenen Leitungen, unabhängig ob ihre Existenz bekannt oder unbekannt war, haftet der AN in vollem Umfang gegenüber den Versorgungsträgern und Dritten unter Ausschluss des Einwandes aus § 831 BGB. Der AG ist berechtigt, die Ansprüche geltend zu machen, insbesondere die erforderlichen Beträge einzubehalten und dem Eigentümer der Leitungen zu erstatten.

d) Verkehrsbetriebe
Die Verkehrsbetriebe (Hagener Straßenbahn) sind nicht betroffen.

III. Bauablauf
Folgende Fristen werden für den Beginn und die Fertigstellung der Leistungen festgesetzt:
Beginn der Baumaßnahme: sofort nach Auftragserteilung
Fertigstellung der Baumaßnahme: innerhalb von 6 Wochen

Als Vorschlag des WBH bietet sich folgender Grobarbeitsablauf an:
1. Bauphase: Fräsarbeiten in vier Abschnitten
Abschnitt A - Haupttrasse: Kreuzung Am Quambsch - Am Quambusch bis zurKreuzung Am Quambusch - Louise-Märcker-Straße
Abschnitt B - Stich: Am Quambusch 30 - 38
Abschnitt C - Stich: Am Quambusch 40 - 50
Abschnitt D - Stich: Am Quambusch 52 - 62
2. Bauphase: Regulierungsarbeiten an Rinnen und Straßenabläufen, Austausch der Schachtabdeckungen abschnittsweise als Kleinbaustellen / Wanderbaustellen, inkl. Wiederherstellung der Asphalttragschicht
3. Bauphase: Herstellung der Asphaltdeckschicht in vier Abschnitten wie oben beschhrieben

IV. Verkehrsführung

Die Verkehrsführung ist gem. RSA 21 und ASR A 5.2 und der noch zu beantragenden straßenverkehrlichen Anordnung der Straßenverkehrsbehörde der Stadt Hagen ausführen. Als Kalkualtionshilfe dient die folgende Beschreibung:

1. Bauphase: Fräsarbeiten in vier Abschnitten, jeweils als Vollsperrung, ggf.  mit Zusatzbeschilderung "Anlieger frei". Um den Anliegern nach den Fräsarbeiten die Zuwegung zu ihren Grundstücken zu gewährleisten, sind an den Grundstückszufahrten Anrampungen herzustellen.

Zuwegung erfolgt je nach Abschnitt über die Buschstraße oder Pappelstraße

2. Bauphase: Regulierungsarbeiten und Austausch der Schachtabdeckungen als Kleinbaustellen / Wanderbaustellen auf der gesamten Strecke jeweils als halbseitige Sperrung. Einteilung in sinnvolle Baufelder bis ca. 60 m Länge, Restfahrbahnbreite mindestens 3,00 m.
Es ist mit bis zu ca. 8 Aschnitten zu rechnen. Die Abschnitte sind nacheinander abzuarbeiten, dabei ist die Zuwegung zu den einzelnen Wohngebäuden so weit wie möglich aufrecht zu erhalten. Halteverbotszonen sind je Abschnitt nach tatsächlichem Bedarf einzurichten.
Sind Gehwege von den Arbeiten betroffen, so ist eine Restgehwegbreite von mind. 1,30 m aufrecht zu erhalten oder die Fußgänger sind auf die ggü. liegende Gehwegseite zu führen.

3. Bauphase: Herstellung der Asphaltdeckschicht in vier Abschnitten, jeweils als Vollsperrung. Vor Beginn der Asphaltarbeiten sind die Anrampungen vor den Grundstückszufahrten wieder zu entfernen.

Einrichtung der Umleitungsstrecken analog zur 1. Bauphase.

Folgende allgemeine Auflagen sind zu beachten:

Bei der Einrichtung von Halteverbotszonen müssen die Verkehrszeichen (VZ) 283-10/20/30 StVO drei Werktage vor Beginn der Bauarbeiten gut sichtbar in Hochaufstellung aufgestellt und mit einem Zusatzschild versehen werden, aus dem eindeutig die zeitliche Gültigkeit der Haltverbotszone hervorgeht. Ist ein Park- oder Seitenstreifen vorhanden, muss unter jedem Haltverbotsschild das Zusatzzeichen 1060-31 StVO angebracht werden, damit die Haltverbotszone auch Gültigkeit auf dem Park- oder Seitenstreifen erlangt.

Mit VZ 123, 121-10/20 und 133 StVO ist in allen Baustellen immer in beide Fahrtrichtungen auf die Baustelle hinzuweisen. Eventuell müssen zusätzlich die VZ 208/308 StVO für die Gegenverkehrsbeschilderung aufgestellt werden.

Vor Beginn der Arbeiten ist der Wirtschaftsbetrieb Hagen (WBH), Herr Buxhoidt Tel.: 3677- 260, über die Baumaßnahme zu unterrichten.
Die Anordnung ersetzt nicht die Sondernutzungserlaubnis durch den Fachbereich für öffentliche Sicherheit, Verkehr, Bürgerdienste und Personenstandswesen, Frau Knüppel, Tel. 2272.
Für die Lagerung von Baumaterialien und die Aufstellung von Baucontainern ist eine Sondernutzungserlaubnis zu beantragen.
Diese Anordnung gilt auch für evtl. anschließend anfallende Gussasphaltarbeiten. Beginn und Ende dieser Bauarbeiten sind jedoch hier anzuzeigen.
Die Arbeitsstellen sind so auszuschildern, dass der/die Verkehrsteilnehmer/in die Führung des Verkehrs rasch und zweifelsfrei erkennen kann. Unnötige Verkehrszeichen und -einrichtungen sind zu vermeiden.

Soweit von der Anordnung abgewichen werden soll, bedarf es einer erneuten Anordnung von der Straßenverkehrsbehörde.

Die Anordnung ist vor Ort vorzuhalten.

Die Polizei, die Hagener Straßenbahn AG, der Straßenbaulastträger und der Wirtschaftsbetrieb Hagen (WBH) erhalten eine Durchschrift dieser Auflagen.

Das Ende der Arbeiten ist per E-Mail mitzuteilen.

Die Baustelle und die Absicherung ist entsprechend den Vorschriften des § 43 Abs. 3 Ziffer 2 StVO und den dazu ergangenen Verwaltungsvorschriften über Absperrgeräte und Sicherung von Arbeitsstellen, sowie den Richtlinien für die Sicherung von Arbeitsstellen an Straßen, der RSA 21, nach dem Stand 2021, des Bundesministeriums für Verkehr ab zu sichern.

Alle Verkehrszeichen und Einrichtungen müssen der StVO und VwVStVO entsprechen. Sie müssen sich in einem einwandfreien Zustand befinden, stets gut zu erkennen und ordnungsgemäß befestigt sowie standfest aufgestellt sein.

Wird die vorübergehende Entfernung von bereits vorhandenen Verkehrszeichen erforderlich, so sind diese Zeichen, sofern sie noch aktuelle Verkehrsbedeutung besitzen, provisorisch wieder aufzustellen (insbesondere bei Vorfahrtregelung und Wegweisung).

Während der Dämmerung, bei Dunkelheit oder wenn die Sichtverhältnisse es sonst erfordern, sind Absperrungen durch rote (Vollsperrung) oder gelbe (halbseitige Sperrung) Warnleuchten zu kennzeichnen. Die Warnleuchten dürfen nicht blenden, rote Warnleuchten darüber hinaus nicht blinken.

Nach Beendigung der Arbeiten sind die in Anspruch genommenen öffentlichen Verkehrsflächen von etwa entstandenen Verunreinigungen zu säubern und in ordnungsgemäßen Zustand zu versetzen. Andernfalls wird dies durch die Stadt Hagen auf Ihre Kosten durchgeführt. Verbleibende Schäden werden auf Ihre Kosten beseitigt.

Im Bereich von Kreuzungssignalisierungen sind nach Abschluss der Bauarbeiten die Fahrbahnmarkierungen unverzüglich wieder aufzubringen.

## Zusätzlicher Text
Liste der Hersteller und Lieferwerke
Straßenbau
(- vom Bieter auszufüllen -)

Lieferwerk des Frostschutzmaterials:  _______________________________________

Lieferwerk des Recyclingmaterials:  _______________________________________

Lieferwerk der Schottertragschicht:  _______________________________________

Lieferwerk des bit. Mischgutes:  _______________________________________

Lieferwerk des Gußasphaltes:  _______________________________________

Lieferwerk der Betonsteine:  _______________________________________

Lieferwerk der Betonplatten:  _______________________________________

Lieferwerk der Betonbordsteine:  _______________________________________

Lieferwerk der Betonrandsteine:  _______________________________________

Lieferwerk des Fertigbetons:  _______________________________________

Lieferwerk der Natursteine :  _______________________________________

Zugelassene Deponie:  _______________________________________

Ein Rechtsanspruch des Auftragnehmers auf Benutzung der von Ihm benannten Abfallbeseitigungsanlage wird hierdurch nicht begründet.

## 1 Deckensanierung Am Quambusch
Datum: 20.07.2026

### Bereich 01 Straßenbau

#### Abschnitt 01.01 vorbereitende Arbeiten

**01.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 PSCH

**01.01.0020 Baustelle räumen**
Baustelle von allen Geräten, Anlagen, Einrichtungen u.ä.  räumen.

Benutzte Flächen und Wege entsprechend dem ursprünglichen Zustand, unter Wahrung der landschaftspflegerischen Belange, ordnungsgemäß herrichten.
Verunreinigungen sind zu beseitigen.

Soweit nicht für bestimmte Leistungen (z.B. Bedarfsleistungen) für das Räumen der Baustelle gesonderte Positionen im Leistungsverzeichnis enthalten sind, gilt die Pauschale für alle Leistungen sämtlicher Abschnitte des Leistungsverzeichnisses.
Menge: 1,000 PSCH

**01.01.0030 Verkehrssicherung**
Verkehrssicherung einrichten, über die gesamte Bauzeit vorhalten und nach Beendigung der Arbeiten aufnehmen und abfahren.

Verkehrssicherung gem. RSA einrichten, einschl. Gestellung, Vorhalten, Umsetzen entsprechend des Baufortschrittes, Überprüfen, Aufnehmen und Abfahren aller dafür erf. Absperrschranken, Baken, Beschilderungen und Beleuchtungsanlagen. Der Anlieger- und Durchgangsverkehr ist, soweit möglich, über die gesamte Bauzeit aufrecht zu halten.

Die Verkehrsführung ist gem. RSA und der noch zu beantragenden straßenverkehrlichen Anordnung der Straßenverkehrsbehörde der Stadt Hagen auszuführen. Die Auflagen der Straßenverkehrsbehörde sind der Leistungsbeschreibung beigefügt und dienen als Kalkulationshilfe.

Es ist mit bis zu 3 Bauphasen mit mehreren Bauabschnitten (siehe Grobarbeitsablauf unter Leistungsbeschreibung) zu rechnen. Innerhalb des Bauabschnittes "Regulierungsarbeiten" ist mit mehrfachem Umsetzen bis zu ca. 20 mal zu rechnen (angenommene Baufelder bis ca. 60 m Länge).

Anträge  für die verkehrsrechtlichen Anordnungen sind frühzeitig, mind. 14 Tage vorher, inklusive Verkehrszeichenplänen, bei der Straßenverkehrsbehörde der Stadt Hagen zu stellen.

Die Kosten für die straßenverkehrlichen Anordnungen sind in den Einheitspreis einzukalkulieren und werden nicht gesondert vergütet.
Menge: 1,000 PSCH

#### Abschnitt 01.02 Abbruch- und Erdarbeiten

**01.02.0035 Natursteinpflaster Einfahrten aufnehmen und abfahren**
einschl. des Bettungsmaterials.
Pflaster mit Abmessungen < 10/10/10 [cm]
Material: Naturstein
Bettung: Sand/Mörtel/Splitt
Bettungsmaterial zur freien Verwendung des AN abfahren. Die Aufnahme der darunter liegenden Tragschicht wird gesondert vergütet.
Menge: 25,000 m²

**01.02.0040 Bordstein aufnehmen und abfahren**
Bordstein aufnehmen und entsorgen

Bordsteine als Hoch- oder Tiefbord.
Material: Beton/Naturstein/Basalt
Abmessungen B/H/ L: 12-18 / 25-30 / 20-150 [cm]
Mit Fundament aus Beton oder Mörtel mit Rückenstütze
Fundamentdicke ca. 15 cm
Fundament und Rückenstütze abbrechen und Bordsteine sowie Betonabbruch zur freien Verwendung des AN abfahren.

In nicht zusammenhängenden Teilflächen.
Menge: 20,000 m

**01.02.0041 1-reihige Rinne aufnehmen und abfahren, Pflaster**
Einzeilige Rinne aus Pflastersteinen aufnehmen, Betonfundament abbrechen und Abbruchmaterial sowie Pflastersteine zur freien Verwendung des AN abfahren.
Pflaster:  16/24/14 bzw. 16/16/14 [cm]
Fundament aus Beton, ca. 15 cm dick
Menge: 10,000 m

**01.02.0050 2-reihige Rinne aufnehmen und abfahren, Pflaster**
Zweizeilige Rinne aus Pflastersteinen aufnehmen, Betonfundament abbrechen und Abbruchmaterial sowie Pflastersteine zur freien Verwendung des AN abfahren.
Pflaster:  16/24/14 bzw. 16/16/14 [cm]
Fundament aus Beton, ca. 15 cm dick

In nicht zusammenhängenden Teilflächen.
Menge: 500,000 m

**01.02.0070 bituminösen Befestigung schneiden, 20 cm**
bituminöse Befestigung schneiden

Schnitttiefe:  bis ca. 20 cm
Fugenbreite: ca.10 mm
Ausführung mit Fugenschneidegerät

In nicht zusammenhängenden Teilflächen.
Menge: 30,000 m

**01.02.0080 bituminöse Befestigung fräsen, 4 cm**
Tiefe: 4 cm Decke
Ränder senkrecht abkanten und Fräsfläche mit Saug-/ Kehrmaschine reinigen.
Fräsgut und Abfallgut aufnehmen und zur freien Verwendung des  AN abfahren.
Menge: 2000,000 m²

**01.02.0090 bituminöse Befestigung fräsen/aufnehmen und abfahren**
Bituminöse Befestigung fräsen/aufnehmen

Und das aufgenommene Material zur freien Verwendung des AN abfahren. Die Aufnahme der ungebundenen Tragschicht wird gesondert vergütet.
Stärke: bis ca. 20 cm

In nicht zusammenhängenden Teilflächen.
Menge: 2000,000 m²

**01.02.0100 Boden lösen, beseitigen bis t = 0,40 m RC-2**
Boden ', einschl. Schottertragschicht und Ziegelschuttaufschüttung,
Es ist mit Boden bzw. Baustoffen bis  RC-2 zu rechnen'
profilgerecht lösen, Boden wird Eigentum des
AN und ist zu beseitigen (zugelassene Kippe des AN),
Aushubtiefe 'bis t = 0,40 m',
Homogenbereiche A  und B.
Menge: 10,000 m³

**01.02.0110 Baugrubenaushub von Hand (als Zulage)**
Boden der Baugruben von Hand ausheben im Bereich von Hindernissen (Kanalschächte, Kabelzugschächte, Einbauten, Rohrleitungen, etc.) und wo Einsatz von Maschinen nicht möglich ist.
Homogenbereiche A und B.
Aushub seitl. lagern, Arbeitsräume wieder verfüllen, verdrängte Massen zur freien Verwendung oder auf Kippe des AN  (zugel. Deponie) abfahren.
Als Zulage zur Aushubposition. Abrechnung erfolgt nach Aufmaß.
Menge: 1,000 m³

**01.02.0120 Planum herstellen**
Planum herstellen und verdichten.

Verdichtung mit leichtem Vibrationsgerät.
Entsprechend den Anforderungen für das Verformungsmodul gem. ZTV E-StB und ZTV SoB-StB.
Menge: 2000,000 m²

**01.02.0130 Deklarationsanalyse**
Für die Zuordnung zur Deponierung des Aushubs und Deponiebestimmung erforderliche Analyse erstellen. Bodenproben entnehmen und in einem zugelassenen Labor die erforderlichen Versuche durchführen.
Die Proben sind so rechtzeitig zu entnehmen, dass Verzögerungen bei der Bauabwicklung durch die Dauer der Analysierung ausgeschlossen sind.

Auf Anordnung des AG.
Menge: 1,000 Stk

**01.02.0140 Boden bzw. Baustoffe RC-3 abfahren (Zulage)**
Boden bzw. Baustoffe der Materialklasse RC-3 nach Ersatzbaustoffverordnung zur freien Verwendung des AN abfahren.
Als Zulage zu den Bodenaushubpositionen.
Menge: 20,000 m³

**01.02.0150 Entsorgung Boden bzw. Baustoffe > RC-3 (Zulage)**
Boden bzw. Baustoffe der Materialklasse > RC-3 nach Ersatzbaustoffverordnung auf zugelassener Kippe des AN (zugel. Deponie) entsorgen.
Als Zulage zu den Bodenaushubpositionen.
Menge: 20,000 m³

#### Abschnitt 01.03 Tragschichten

**01.03.0010 Frostschutzschicht herstellen, Profilausgleich**
Frostschutzschichtmaterial anliefern, gem. ZTV Sob-StB, fachgerecht einbauen und verdichten, einschl. Planum herstellen.

Einbaustärke: bis ca. 20 cm
Material:  güteüberwachtes Baustoffgemisch/
  güteüberwachtes RCL-I-Material,
  kornabgestuft und frostsicher
Körnung: 0/45
Durchlässigkeitsbeiwert kf = 10^-5
Verformungsmodul Ev2 = 120 MN/m²

Abrechnung nach Aufmaß und Lieferscheine bzw. Wiegekarten. Es ist mit einem Umrechnungsfaktor von 2,25 to/m³ zu rechnen.
Menge: 20,000 m²

*Hinweis: Asphalt*
******************************************************************************************************
Für den Einbau von Asphalt sind folgende Regelwerke anzuwenden und als Vertragsgrundlage aufzunehmen:

TL Asphalt-StB
TL Bitumen-StB
TL BE-StB
TL Fug -StB
TL Gestein-StB
TP Asphalt-StB
TP Fug-StB
TP Gestein-StB
TP D-StB
TP Griff StB (SKM + SRT)
TP Eben ZTV Fug-StB
ZTV Asphalt-StB

Es gelten jeweils die aktuellen Ausgaben.
*************************************************************************

**01.03.0020 Asphalttragschicht AC 22 TS herstellen, 14 cm, Handeinbau**
Asphalttragschicht AC 22 TS herstellen

Der Einbau erfolgt von Hand.
Belastungsklasse der Straße: Bk3,2
Einbaustärke: 10 cm
Bindemittel: 50/70
Gesteinskörnung: C50/30
Zugabe von klassifiziertem Recyclingmaterial gem. ZTV-Asphalt-StB.

In nicht zusammenhängenden Teilflächen. Zur Ausgleichung oder Ausbesserung von Schadstellen und Aufbrüchen in der vorhandenen Tragschicht.
Menge: 5,000 m²

**01.03.0030 Bit. Anrampung herstellen**
Bit. Anrampung in Teilstücken als Kantenschutz nach Angabe des AG herstellen, um das Ablösen des Materials später zu erleichtern, ist die Einbaufläche vorher mit Sand leicht abzustreuen.
Material: bit. Tragschicht 0/22 mm
Einbaugewicht ca. 250 Kg/m
Menge: 200,000 m

**01.03.0040 Bit. Anrampung entfernen**
Bit. Anrampung (Kantenschutz) entlang von Bordsteinen bzw. Flußbahnen lösen, laden und zur Kippe des AN abfahren (zugel. Deponie)
Material: bit. Tragschicht 0/22 mm
Einbaugewicht ca. 250 Kg/m
Menge: 200,000 m

#### Abschnitt 01.04 Fahrbahndecke

**01.04.0010 Oberfl. reinigen Tragschicht bit.**
Oberfläche reinigen von Tragschichten mit bituminösen Bindemitteln, Ausführung mit kombinierten Saug-/Kehrmaschinen. Anfallendes Material beseitigen.
Menge: 2000,000 m²

**01.04.0011 Asphaltdeckschicht AC 11 DN herstellen (Fertiger)**
Der Einbau erfolgt per Fertiger.
Belastungsklasse der Straße: Bk0,3
Einbaudicke : 4,0 cm,
Bitumen 25/55-55 A.
Seitliche Abböschung mit Neigung 1:1 anlegen und verdichten sowie zwischen Bordsteinen.
Der Einbau muß mit Hilfe einer beidseitigen Fertiger- Leiteinrichtung (Leitdraht)bzw. Taster erfolgen.'
Menge: 2000,000 m²

**01.04.0040 Asphaltdeckschicht AC 11 DN, 4 cm, Handeinbau**
Asphaltdeckschicht AC 11 DN herstellen

Der Einbau erfolgt von Hand.
Belastungsklasse der Straße: Bk0,3
Einbaustärke: 4 cm
Bindemittel: 25/55-55
Gesteinskörnung: C90/1

In nicht zusammenhängenden Teilflächen.
Menge: 50,000 m²

**01.04.0050 Bituminöse Befestigung anspritzen**
Bitumenhaltiges Bindemittel aufsprühen zur Herstellung des Schichtenverbundes.
Einbaumenge: ca. 0,30 kg/m²
polymermodifizierte Bitumenemulsion C60BP1-S gem. TL BE-StB und DIN EN 13808.
Fläche ggf. vorher von Verunreinigungen reinigen.
Menge: 2000,000 m²

**01.04.0060 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 30,000 m

**01.04.0070 Asphaltdeckschicht abstreuen, Körnung 1/3**
Asphaltdeckschicht maschinell abstreuen

Abstreumaterial gleichmäßig auf die noch warme Oberfläche der Deckschicht aufbringen und einwalzen.
Nicht gebundenes Material zur freien Verwendung des AN abfahren.
Abstreumaterial: Edelsplitt, wie Gestein der Deckschicht
Körnung: 1/3
Einbaumenge: ca. 1,0 kg/m²
Menge: 2000,000 m²

**01.04.0100 Erschwernis durch vorh. Einbauten beim Aufnehmen der Asphaltbefestigung**
Erschwernis durch vorh. Einbauten beim Aufnehmen der Asphaltbefestigung und  beim Einbau der neuen Asphaltbefestigung
Hier: Schachtabdeckung
Menge: 4,000 St

#### Abschnitt 01.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
****************************************************************************************

**01.05.0010 Bordsteine 12/15/25 bzw. 15/22 versetzen Basalt dunkel**
Bordstein (Hochbord, Rundbord, Kurvenstein, Übergangsstein)
gem. DIN EN 1340 DTI und DIN 483 liefern und höhen- und fluchtgerecht versetzen. Einschließlich Herstellung des Planums und Verdichtung des Untergrundes mit einem leichten Vibrationsgerät.

Bordsteine aus Beton
  HB 12/15/25 [cm] bzw. RB 15/22 [cm]; r = 5 cm
  Mit Vorsatz aus Basalt
  Farben zur Auswahl: Basalt dunkel 441
  Berding oder gleichwertig
  Die Dicke des Vorsatzes darf an keiner Stelle der  Tritt- und Anlaufstelle das Maß von 10 mm  unterschreiten. (alte Norm DIN 483)
  Auf Betonfundament mit Rückenstütze
  Unter ausschließlicher Verwendung von  Hartsteinedelsplitt
  Auftritt: 12 / 3 cm
  mit 10 - 15 mm breiten Fugen
  Fugen mit Fugenscheiben
  einschließlich der erforderlichen Übergangssteine
versetzen
Betonfundament und Rückenstütze aus C20/25
  Fundament Dicke: 15 cm
  Rückenstütze Dicke: 10 cm, Höhe: 15 cm
herstellen.

In nicht zusammenhängenden Teilflächen.
Menge: 20,000 m

**01.05.0020 zweizeilige Rinne herstellen, Beton**
Pflasterstreifen herstellen, einschließlich der ggf.
erforderlichen Aussparungen für bzw. der Anpassungen an Straßenabläufe.
Streifen als Fliessrinne.
Pflastersteine DIN 18 501-140 Beton, ungefast, zementgrau (160/240/140 mm bzw. 160/160/140 mm in Kurven).
Breite des Pflasterstreifens 2 Reihen.
Bettung 'Beton C 20/25 ,15 cm'
Fugen mit Zementmörtel vergießen.

In nicht zusammenhängenden Teilflächen.
Menge: 2,000 m

**01.05.0030 1-reihige Rinne herstellen, BetonRinn**
1-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 10,000 m

#### Abschnitt 01.06 Pflasterflächen

*Hinweis: Bordsteine, Pflaster- und Plattenbeläge sowie andere Betonerzeugnisse*
******************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
*************************************************************************

**01.06.0040 Betonsteinpflaster 10/20/8 bzw. 10/10/8 (grau)**
Betonsteinpflaster gem. DIN 1338
  Abmessungen:  20/10/8 [cm] ganze Steine
  10/10/8 [cm] halbe Steine
  mit Fase
  Mit Abstandshaltern
  Farbe: zementgrau
  Druckfestigkeit: min. 75 N/mm²
liefern und gem. DIN 18318 und ZTV Pflaster-StB fachgerecht verlegen.

Bettung: Brechsand-Splitt-Gemisch 0/5 mm
Bettungsdicke: 3 cm
Fugenmaterial:  Brechsand-Splitt-Gemisch 0/5 mm
Verband: Läuferverband
Menge: 25,000 m²

#### Abschnitt 01.07 Einbauten

**01.07.0010 Straßenablauf anhöhen bzw. absenken**
Straßenablauf soweit erf. freilegen, erf. Teile ausbauen, den Straßenablauf durch Einbau von Fertigteilen auf die endgültige Höhe setzen.
Der Einbau erfolgt in Mörtel MG III, NZ gem. DIN 1164.
Einschl. Hinterfüllen und Verdichten der Baugrube sowie Herstellen der Anschlüsse an die Pflasterrinne und Vergießen der Fugen mit bituminöser Fugenvergussmasse.
Verfüllen des Arbeitsraumes zw. Rost und bit. Tragschicht mit Beton C12/15
Bereich bis +/- 5 cm
Typ: Begu-Aufsatz
Abbruch auf eine zugelassene Deponie des AN abfahren und fachgerecht entsorgen.
Menge: 11,000 Stk

**01.07.0020 Schieberkappen u.ä. regulieren, Fahrbahn (Zulage)**
Schieberkappen, Hydrantenkappen, Bodenhülsen u.ä. profilgerecht auf neue Höhe setzen (Zulage)

Oberflächenbelag: bituminöse Befestigung
Schieber- und Hydrantenkappen, Bodenhülsen u.ä. mit Beton höhenmäßig anpassen. Dazu Schieberkappe auf einen bis zu 20 cm dicken Betonkranz setzen und den Arbeitsraum zwischen bit. Aufbau und Kappe mit Beton bis OK Binderschicht verfüllen. Einschl. der erf. Schalungsarbeiten, aller Nebenarbeiten und der Materialkosten.
Beton: C 20/25, DIN 206-1
Höhenänderung: bis ca. +/- 5 cm
Anpassungsarbeiten entsprechend des Baufortschritts.

Erschwerniszulage zur bit. Befestigung.
Menge: 6,000 Stk

#### Abschnitt 01.08 Lohnarbeiten

**01.08.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 5,000 h

**01.08.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 5,000 h

**01.08.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 5,000 h

#### Abschnitt 01.09 Gerätegestellung

**01.09.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 5,000 h

**01.09.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 5,000 h

**01.09.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 5,000 h

**01.09.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 5,000 h

**01.09.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 5,000 h

#### Abschnitt 01.10 Leistungen und Material, kleine Mengen

**01.10.0010 Unbewehrten Beton herstellen C 20/25 Ohne Schalung**
Unbewehrten Beton ohne Schalung liefern und einbauen.
Beton in kleinen und nicht zusammenhängenden Teilmengen.

Festigkeitsklasse: C 20/25.
Menge: 1,000 m³

USt %: 19,00
